# 2025-04 Sozialamt Außentreppe
Angebotsaufforderung (GAEB DA XML 3.3, DA83)
Währung: EUR
Bieterkommentare zugelassen: nein
Erstellt mit: Dangl GAEB Tool - www.dangl-it.com - Version 2.11.1, Compa, 26.06.2026

## Vorbemerkungen
Es gelten jeweils die Normen und Regeln in der zum Vertragsschluss gültigen Fassung einschließlich der Änderungen, Berichtigungen und Beiblätter. Soweit in der Leistungsbeschreibung auf Technische Spezifikationen, z. B. nationale Normen, mit denen Europäische Normen umgesetzt werden, europäische technische Bewertungen, gemeinsame technische Spezifikationen oder Internationale Normen Bezug genommen wird, werden auch ohne den ausdrücklichen Zusatz „oder gleichwertig.

Tragwerk / Stahlbaunorm DIN 18335 – VOB/C ATV Stahlbauarbeiten DIN EN 1090-1 – Ausführung von Stahltragwerken und Aluminiumtragwerken – Teil 1: Anforderungen zum Konformitätsnachweis von Tragwerkteilen DIN EN 1090-2 – Ausführung von Stahltragwerken und Aluminiumtragwerken – Teil 2: Technische Regeln für die Ausführung von Stahltragwerken DIN EN 10025 (Normenreihe) – Warmgewalzte Erzeugnisse aus Baustählen DIN EN 10210-1 / -2 – Warmgefertigte Hohlprofile für den Stahlbau Schweißen DIN EN ISO 3834-2 – Qualitätsanforderungen für das Schmelzschweißen von metallischen Werkstoffen – Teil 2: Umfassende Qualitätsanforderungen DIN EN ISO 3834-3 – Qualitätsanforderungen für das Schmelzschweißen von metallischen Werkstoffen – Teil 3: Standard-Qualitätsanforderungen DIN EN ISO 5817 – Schweißen – Bewertungsgruppen von Unregelmäßigkeiten an Schmelzschweißverbindungen aus Stahl DIN EN ISO 14731 – Schweißaufsicht – Aufgaben und Verantwortung DIN EN ISO 15607 – Anforderung und Qualifizierung von Schweißverfahren für metallische Werkstoffe – Allgemeine Regeln DIN EN ISO 15609-1 – Schweißanweisung – Teil 1: Lichtbogenschweißen Korrosionsschutz / Feuerverzinkung DIN EN ISO 1461 – Durch Feuerverzinken auf Stahl aufgebrachte Zinküberzüge (Stückverzinken) – Anforderungen und Prüfungen DIN EN ISO 14713-1 – Zinküberzüge – Leitfäden und Empfehlungen – Teil 1: Allgemeine Konstruktionsgrundsätze und Korrosionsbeständigkeit DIN EN ISO 14713-2 – Zinküberzüge – Leitfäden und Empfehlungen – Teil 2: Feuerverzinken Oberflächenvorbereitung (bei ergänzendem Beschichtungssystem) DIN EN ISO 8501-1 – Vorbereitung von Stahloberflächen – Visuelle Beurteilung der Oberflächenreinheit – Teil 1 DIN EN ISO 8501-3 – Vorbereitung von Stahloberflächen – Vorbereitungsgrade von Schweißnähten, Kanten und Flächen mit Oberflächenunregelmäßigkeiten DIN EN ISO 8503 (Normenreihe) – Rauheitskenngrößen von gestrahlten Stahloberflächen DIN EN ISO 8504 (Normenreihe) – Verfahren für die Oberflächenvorbereitung Roste / Gitterroste DIN 24537-1 – Roste als Bodenbelag – Teil 1: Gitterroste aus metallischen Werkstoffen DGUV Information 208-007 – Roste – Auswahl und Betrieb Geländer / Umwehrungen BVM Technische Richtlinie des Metallhandwerks – Geländer-Richtlinie: Geländer und Umwehrungen aus Metall Brandschutz / feuergefährliche Arbeiten VdS 2008 – Feuergefährliche Arbeiten, Richtlinien für den Brandschutz VdS 2047 – Sicherheitsvorschriften für feuergefährliche Arbeiten DASt-Richtlinien DASt-Richtlinie 006 – Überschweißen von Fertigungsbeschichtungen im Stahlbau

Angaben zur Ausführung

Allgemeines

Das Lagern von Druckgasflaschen in Kellerräumen, Treppenhäusern, Durchgängen und Durchfahrten ist untersagt. Bei Arbeiten mit brennbaren Gasen muss ein Feuerlöscher, tragbar, nach DIN EN 3 vorhanden sein.

Bei Brennschneidearbeiten oder sonstigen funkenerzeugenden Arbeiten, z.B. auch Trennarbeiten mit Trennscheiben, in der Nähe von Bauteilen der Baustoffklasse B2 bzw. B3 nach DIN 4102 Teil 1 sind geeignete Brandschutzmaßnahmen vom Auftragnehmer zu treffen.

Bei funkenerzeugenden Arbeiten, z.B. Trennarbeiten mit Trennscheiben und Brennschneidearbeiten, in der Nähe zu erhaltender Bauteile sind Glasflächen, glasierte Keramikoberflächen und andere durch den Funkenflug gefährdete Oberflächen abzudecken.

Vor Ausführungsbeginn hat der Auftragnehmer mit dem Auftraggeber festzulegen, wo das zu verwendende Material auf der Baustelle gelagert werden kann, um gegenseitige Störungen der am Bau beteiligten Handwerker während der Bauausführung zu vermeiden.

Wenn bauseitige Vorleistungen erforderlich sind, hat der Auftragnehmer dem Auftraggeber rechtzeitig die erforderlichen Angaben möglichst in Verbindung mit Detailzeichnungen zu übergeben

Vor der Durchführung von Stemm-, Bohr- und Einsetzarbeiten an Estrichen sowie geputzten Wänden und Decken sind Leitungen mit einem Suchgerät zu orten.

Späne vom Bohren und Fräsen sowie Reste von Schleifstaub sind sofort von den bearbeiteten Teilen zu entfernen.

Der Auftragnehmer hat sich beim Befestigen von Bauteilen an Vorsatzschalen zu vergewissern, dass durch die Befestigungsmittel keine Beschädigungen nicht sichtbarer Leitungen und Rohre entstehen.

Gefahrbereiche bei Montagearbeiten sind abzusperren und zu kennzeichnen. Entstehen dadurch Behinderungen für andere Unternehmer oder Dritte, sind der Zeitraum der Absperrung sowie alternative Maßnahmen mit der Bauleitung abzustimmen.

Vor Beginn der Arbeiten sind die tatsächlichen Einbauhöhen bezogen auf das gesamte Ausbausystem mit der Bauleitung abzustimmen, falls unzulässige Toleranzen oder Änderungen des geplanten Fußbodenaufbaus festgestellt oder vermutet werden.

Befestigungselemente, die im Ausnahmefall Flächendichtungen durchdringen, sind mit auf das Dichtungsmaterial abgestimmten Abdichtungsstoffen (i.d.R. ohne Lösungsmittel) abzudichten. Im Zweifel ist Rücksprache mit der Bauleitung erforderlich.

Befestigungen von schweren Bauteilen auf Wärmedämm-Verbundsystemen dürfen nur mit wärmedämmenden und druckfesten Stützkörpern, Konsolen oder sonstigen für den Zweck geeigneten Bauteilen ausgeführt werden.

Die Befestigungselemente müssen im Zuge der Dämmstoffverlegung des Wärmedämm-Verbundsystems in Abstimmung mit dem Ausführenden des Wärmedämm-Verbundsystems eingebaut werden.

Alle notwendigen Schmiede-, Bohr- und Schweißarbeiten sind, soweit technisch möglich, vor dem Verzinken auszuführen. Die Gewinde verzinkter Gewindebolzen sind bei der Montage nicht nachzuschneiden, sondern anzuschmelzen. Analog ist bei durch die Verzinkung unbeweglich gewordenen Bändern und anderen beweglichen Teilen zu verfahren.

Türen

Die Öffnungsrichtung von Türen ist vor der Bestellung oder Fertigung der Türen vor Ort gemeinsam mit dem Auftraggeber oder der Bauleitung endgültig festzulegen.

Transparente Scheiben von Türblättern sind mit einem deutlich sichtbaren Klebestreifen zu markieren. Der Klebestreifen muss sich rückstandfrei entfernen lassen. Das Entfernen geschieht durch den Auftraggeber.

Reparaturarbeiten, Sanierungsarbeiten

Verfahrensbedingte Vermischungen und Abfall von Strahlarbeiten sind vom Auftragnehmer zu beseitigen und zu entsorgen. Dabei sind Strahlmittelrückstände auch aus dem umliegenden Verkehrsraum, aus Poren, Fugen u. dgl. und von den Gerüstböden zu entfernen

Angaben zur Abrechnung

Das Hinterfüllen oder Vergießen von Zargen mit Brandschutz- oder Schallschutzanforderungen fällt unter die Nebenleistungen nach ATV DIN 18360 Abschnitt 4.1.5.
Abschnitt 4.2.8 der ATV DIN 18360 bezieht sich ausschließlich auf das Vergießen von Ankern und auf das Einputzen, also das Anschließen der Zarge durch Beiputz bei bereits vorhandenem Wandputz. Ein notwendiges Vergießen von Zargen ist dagegen keine Besondere Leistung, sondern Bestandteil der Montageleistung entsprechender Zargen und wird deshalb nicht gesondert vergütet.

## 017 Stahlbauarbeiten
Datum: 26.06.2026
EP-Anteile: Löhne; Stoffe; Geräte; Sonstiges

### Bereich 1 Baustelleneinrichtung / Allgemeine Leistungen

**1.1 Baustelleneinrichtung vorhalten und räumen, inkl. Einrichtung und Räumung der Montagestellflächen, Absperrungen, Schutzmaßnahmen am Bestandsgebäude, Ver- und Entsorgungseinrichtungen für die Dauer der Stahlbaumontage lt. AP und Statik**
Menge: 1 St
Kostengruppen DIN 276 2018-12: 000

**1.2 Aufmaß und Bestandsaufnahme vor Ort, Überprüfung der Anschlusspunkte an vorhandene Gründungskonstruktion (separat ausgeschrieben), Abgleich mit Ausführungsplanung, Statik und 3D-Modell, Dokumentation**
Menge: 1 St
Kostengruppen DIN 276 2018-12: 000

### Bereich 2 Außentreppe, Stahlbau – Funktionalleistung

**2.1 Außentreppe, Pauschalposition**
Liefern, Fertigen und Montieren einer freistehenden Außentreppe aus Stahl, 4-geschossig (KG bis DG), als vollständige Funktionalleistung gemäß Statischer Berechnung und Planzeichnung vom 26.03.2026. Die Leistung umfasst alle erforderlichen Arbeiten und Leistungen zur schlüsselfertigen Herstellung der Außentreppe, insbesondere: Baustelleneinrichtung und Vorbereitung: – Einrichten, Vorhalten und Räumen der Baustelle inkl. Montagestellflächen, Absperrungen, Schutzmaßnahmen am Bestandsgebäude sowie Ver- und Entsorgungseinrichtungen für die gesamte Dauer der Stahlbaumontage – Aufmaß und Bestandsaufnahme vor Ort, Überprüfung der Anschlusspunkte an die vorhandene Gründungskonstruktion, Abgleich mit Ausführungsplanung, Statik und 3D-Modell, Dokumentation Stahlbaukonstruktion – Tragwerk: – Stützen aus Stahlprofilen, Stahlgüte lt. Statik und AP – Podestträger für Geschosspodeste (KG, EG, 1.OG, DG), auskragend – Podestträger für Zwischenpodeste, auskragend – Treppenwangen als Längsaussteifung, je Treppenlauf 2 Stück, inkl. Bohrungen/Gewinde für Schweißpressrost-Fertigstufen – Querriegel / biegesteife Rahmen zur Queraussteifung – Anschlussbleche, Knotenbleche, Kopfplatten, Fußplatten, Kleinteile und sämtliche Verbindungsmittel in erforderlicher Festigkeitsklasse – Alle Profile, Abmessungen, Verbindungen und Anschlüsse lt. Statischer Berechnung und Planzeichnung vom 26.03.2026 Schweißpressroste: – Schweißpressrost-Fertigstufen, feuerverzinkt nach DIN EN ISO 1461, rutschhemmend, mittels Schraubverbindung in Treppenwangen eingebaut, Abmessungen lt. Statik und AP – Schweißpressrost-Podestbeläge für Geschosspodeste (KG, EG, 1.OG, DG), feuerverzinkt nach DIN EN ISO 1461, auf Podestträgern befestigt – Schweißpressrost-Podestbeläge für Zwischenpodeste, feuerverzinkt nach DIN EN ISO 1461, auf Podestträgern befestigt Geländer / Brüstung: – Geschlossenes Brüstungsgeländer aus glatten Stahlblechen, Treppenlaufbereiche, seitlich an Treppenwangen befestigt, inkl. Handlauf – Geschlossenes Brüstungsgeländer aus glatten Stahlblechen, Podestbereiche (Geschoss- und Zwischenpodeste), seitlich an Podestträgern/-konstruktion befestigt, inkl. Handlauf – Geländerhöhe lt. Landesbauordnung Brandenburg und AP, Oberflächenbeschichtung Pulverbeschichtung RAL 1039 Sandbeige Korrosionsschutz: – Feuerverzinkung der gesamten Stahlbaukonstruktion (Tragwerk) nach DIN EN ISO 1461, Stückverzinkung, inkl. Vorbereitung, Entfettung, Beizung, Fluxen, Verzinken, Schichtdicke lt. Norm und Statik Montage: – Montage der Stahlbaukonstruktion lt. Statischer Berechnung, Planzeichnung vom 26.03.2026 und 3D-Modell, freistehende Konstruktion auf separater Gründung, inkl. Hebezeuge, Verschraubung und Verschweißung vor Ort, Ausrichten und Fixieren, Montagereihenfolge lt. Montagekonzept – Montagehilfskonstruktionen, Rüstungen und Abstützungen für die Dauer der Montage, inkl. Auf- und Abbau – Kranstellung (Autokran oder Mobilkran, Tragfähigkeit und Ausladung lt. Montagekonzept) nach Bedarf, inkl. Auf- und Abbau und Anfahrt – wird nach Pauschalpreis vereinbart. Stundenlohnarbeiten werden ausschließlich nach vorheriger schriftlicher Anordnung der Bauleitung gesondert vergütet. Allgemeiner Hinweis: Alle Maße, Profile, Verbindungsmittel, Schichtdicken und konstruktiven Anforderungen gelten gemäß Statischer Berechnung und Planzeichnung vom 26.03.2026. Werkstattzeichnungen sind vom AN auf Basis des 3D-Modells und der Ausführungsplanung zu erstellen. Die Gründungskonstruktion ist nicht Bestandteil dieser Position (separat ausgeschrieben).
Menge: 1 St
Kostengruppen DIN 276 2018-12: 000

## Rechtevermerke in der Datei

Created with Dangl GAEB Tool, Copyright 2013 - 2026 Dangl IT GmbH, www.dangl-it.com, Version 2.11.1 (Built: 26.04.2026 09:18)
